# Ausbau von Winkelweg Geräumt im Perlacher Forst
Angebotsaufforderung (GAEB DA XML 3.3, DA83)
Projekt: 257024
Währung: EUR
Erstellt mit: GXML Toolbox V3.3 R20220330, ORCA AVA 27 27.00.00, 09.06.2026

## Hinweis
Hinweis:
Alle in den Positionstexten genannten DIN Normen und technische Spezifikationen sind einzuhalten oder gleichwertig auszuführen.

## 01 Ausbau von Winkelweg Geräumt im Perlacher Forst

### Titel 01 Baustelleneinrichtung, Sicherung

**01.0001 Baustelleneinricht. herstellen und vorhalten**
Baustelleneinrichtung herstellen und für die Bauzeit vorhalten,
einschließlich Beschaffen von Lager- und Arbeitsflächen sowie von Zufahrtswegen zur Baustelle
über die vom AG zur Verfügung gestellten Flächen hinaus.
Anlegen der Lager- und Arbeitsplätze.
Geräte, Werkzeuge und sonstige Betriebsmittel anfahren
und betriebsfertig aufstellen.
Baubüros, Unterkünfte, Werkstätten, abschließbare
Lagerräume und dgl. anfahren, aufbauen und einrichten.
Strom-, Wasseranschluss sowie Entsorgungseinrichtungen und dgl. für die Baustelle, soweit erforderlich,
herstellen.
Menge: 1,000 Psch

**01.0002 Instandhaltung**
*** Pauschalposition
Instandhaltung der Verkehrsflächen im Bereich der
gesamten Baustelle während der Bauzeit.
Menge: 1,000 psch

**01.0003 Baustelle räumen**
Räumen der Baustelle von allen Geräten,
Anlagen, Einrichtungen und dgl. einschließlich Rückbau
der vom AN erstellten Zufahrtswege.
Alle benutzten Flächen entsprechend dem ursprünglichen
Zustand unter Wahrung der landschaftspflegerischen
Belange ordnungsgemäß herrichten.
Die Beseitigung der vom AN verursachten Schäden
an den vom AG zur Verfügung gestellten Zufahrtswegen gehört zum Leistungsumfang.
Menge: 1,000 Psch

**01.0004 Verk.Sich.aufb. abb. und vorhalten**
Einrichtungen zur Verkehrsführung, -sicherung und -regelung nach StVO unter Aufrechterhaltung des Verkehrs aufbauen
und abbauen und für die Dauer der Maßnahme vorhalten.
Einrichtungen im Zuge 'der Baustelle'
ohne Baustellenmarkierung.

Betrifft alle Zufahrten und Kreuzungsbereiche im und am Baufeld.

Einschl. Einholung und Bezahlung der
verkehrsrechtlichen Anordnung bei der Gemeinde Unterhaching.
Menge: 1,000 St

**01.0005 Verkehrszeichenplan erstellen**
STLB-Bau 2025-10 000
Verkehrszeichenplan erstellen.
Menge: 1,000 St

**01.0006 Verkehrszeichen temporär aufbauen abbauen**
Verkehrszeichen nach StVO, temporär, spezifischer Rückstrahlwert RA1 DIN EN 12899-1, Größe 1 nach Verkehrszeichenkatalog, mit Aufstellvorrichtung, mit Standsicherheitsnachweis, neben der Fahrbahn, TL Aufstellvorrichtungen, aufbauen und abbauen.

Zusätzliche Beschilderung zur VAO auf Anordnung des AG.
Menge: 5,000 St

**01.0007 Vermessungsarb. durchführen**
Vermessungsarbeiten für die Absteckung von
Bauteilen nach Unterlagen des AG einschließlich
aller Geräte- und Personalkosten durchführen.
Bauteile 'Achse (ca. 1.400 m),
Absteckung mit Theodolit oder GPS'
Das mehrfache Abstecken bedingt durch einzelne Bauabschnitte ist einzurechnen.
Menge: 1,000 Stk

**01.0008 Verkehrseinr. temporär Absperrschrankengitter RA2 L 2000mm aufbauen abbauen**
STLB-Bau 2025-10 000
Verkehrseinrichtung nach StVO, temporär, Absperrschrankengitter, TL Absperrschranken, spezifischer Rückstrahlwert RA2 DIN EN 12899-1, Länge 2000 mm, aufbauen und abbauen.
Menge: 50,000 St

**01.0009 Bauzaun Stahlrohrrahmen verz Vergitterung H 2m aufstellen räumen**
STLB-Bau 2025-10 000
Bauzaun, auf befestigtem Untergrund, aus Einzelelementen mit verzinktem Stahlrohrrahmen und Vergitterung, mit Standfüßen, Zaunoberkante über Oberfläche Gelände 2 m, aufstellen und räumen.
Menge: 50,000 m

**01.0010 Stammschutz Ummantelung Bohlen Polsterung U 0,5-1m H 2m herstellen**
STLB-Bau 2025-10 000
Stammschutz durch 40 mm dicken Bohlenmantel einschl. Polsterung gegen den Baum, Stammumfang in 1 m Höhe gemessen über 0,5 bis 1 m, Abstand vom Stamm mind. 10 cm, Höhe mind. 2 m, herstellen.
Menge: 20,000 St

### Titel 02 Erdarbeiten

*Hinweis: Hinweis Aushub lagern*
Hinweis Aushub lagern
------------------------------

Im Ausbaubereich können, bis auf den Wanderparklatz (Stat. 1+360,00) keine Lagerflächen für die Zwischenlagerung des Aushubmaterial zur Verfügung gestellt werden.

Der AN muss das anfallende Aushubmaterial auf eine eigene oder angemietete Lagefläche transportieren.
Die Kosten hierfür sowie das Bilden von Haufwerken gem. LAGA sind in die entsprechenden Einheitspreise einzurechnen.

Die Zu- und Abfahrt der Baustelle erfolgt ausschließlich von Osten her über die Isartalstraße in Unterhaching.

**02.0001 Baugelände abräumen Astwerk Aufwuchs Wurzelwerk H 50-100cm getrennt laden ges.Vergüt.Entsorg.**
STLB-Bau 2025-10 003
Baugelände abräumen, von Astwerk gefällter Bäume, von Aufwuchs einschl. Wurzelwerk, in zusammenhängender Fläche, Bewuchshöhe über 50 bis 100 cm, anfallende Stoffe trennen und laden, Entsorgung wird gesondert vergütet.
Menge: 2700,000 m2

**02.0002 Oberboden abtragen laden fördern lagern BG3a OH Abtrag-H 20-30cm**
STLB-Bau 2025-10 003
Oberboden, profilgerecht abtragen, laden, fördern und geordnet lagern, Bodengruppe 3a DIN 18915 (schwach bindig, sandig), eine Bodengruppe, Bodengruppe 1 OH DIN 18196 (grob- bis gemischtkörniger Boden mit Beimengungen humoser Art), Abtragshöhe über 20 bis 30 cm, Mengenermittlung nach Aufmaß an der Entnahmestelle.
Menge: 2800,000 m2

**02.0003 Bereitstellungsfl. des AN als Zwischenlagerplatz Aushub**
*** Pauschalposition
Bereitstellungsfläche des AN für Zwischenlager des gesamten Aushubmaterial während der gesamten Bauzeit außerhalb des Baufeldes.
Fläche vorhalten, anmieten für die Dauer der Maßnahme, einschl. ggf. anfallender Mietgebühr.

Dem AN können keine Fläche seitens des AG zu Verfügung gestellt werden.
Menge: 1,000 psch

**02.0004 Oberboden gelagert laden fördern auftragen BG3a OH D 20-30cm**
STLB-Bau 2025-10 003
Oberboden, zwischengelagert, laden, fördern, profilgerecht auftragen, Bodengruppe 3a DIN 18915 (schwach bindig, sandig), eine Bodengruppe, Bodengruppe 1 OH DIN 18196 (grob- bis gemischtkörniger Boden mit Beimengungen humoser Art), Auftragsdicke über 20 bis 30 cm, Mengenermittlung nach Aufmaß an der Auftragstelle.
Menge: 2800,000 m2

**02.0005 Boden austauschen Wurzelbereich absaugen T 30-50cm Substrat Oberboden Sand Schaumstoff**
STLB-Bau 2025-10 003
Boden austauschen im gesamten Wurzelbereich, gemäß ZTV-Baumpflege, Bodengruppe 5a DIN 18915 (stark bindig, sandig/kiesig), durch Absaugen, Tiefe über 30 bis 50 cm, anfallende Stoffe seitlich lagern, Entsorgung wird gesondert vergütet, verfüllen mit Substrat, Oberboden, Sand und offenzelligem Schaumstoff, Stammdurchmesser über 30 bis 40 cm.
Menge: 50,000 m2

**02.0006 Boden lösen mit Gerät laden transp. LKW AN ges.Vergüt.Entsorg. Abtrag-T 0,3m GU**
STLB-Bau 2025-10 002
Boden ab Geländeoberfläche,
profilgerecht lösen und direkt laden, Arbeiten mit Gerät, auf LKW des AN laden, transportieren zur zugelassenen Lagerfläche des AN,
die Entsorgung wird gesondert vergütet, Abfall ist nicht gefährlich, ohne Festlegung eines Zuordnungskriteriums LAGA/DepVO/EBV/RuVA, Abtragtiefe bis 0,3 m,
Homogenbereich 1, mit einer Bodengruppe, Bodengruppe 1 GU DIN 18196 (Kies-Schluff-Gemisch), Tiefe oberer Horizont des Homogenbereiches von 0 m, Tiefe unterer Horizont des Homogenbereiches bis 1 m,
Baumaßnahme der Geotechnischen Kategorie 1 DIN 4020,
- Konsistenz DIN EN ISO 14688-1 fest, Mengenermittlung nach Aufmaß an Abtragprofilen.
Menge: 1725,000 m3

**02.0007 Boden lösen von Hand laden transp. LKW AN ges.Vergüt.Entsorg. Abtrag-T 0,3m GU**
STLB-Bau 2025-10 002
Boden ab Geländeoberfläche,
profilgerecht lösen und direkt laden, Arbeiten von Hand, auf LKW des AN laden, transportieren zur zugelassenen Lagerfläche des AN,
die Entsorgung wird gesondert vergütet, Abfall ist nicht gefährlich, ohne Festlegung eines Zuordnungskriteriums LAGA/DepVO/EBV/RuVA, Abtragtiefe bis 0,3 m,
Homogenbereich 1, mit einer Bodengruppe, Bodengruppe 1 GU DIN 18196 (Kies-Schluff-Gemisch), Tiefe oberer Horizont des Homogenbereiches von 0 m, Tiefe unterer Horizont des Homogenbereiches bis 1 m,
Baumaßnahme der Geotechnischen Kategorie 1 DIN 4020,
- Konsistenz DIN EN ISO 14688-1 fest, Mengenermittlung nach Aufmaß an Abtragprofilen.
Menge: 40,000 m3

**02.0008 Wurzelvorhang T 30cm B 40cm**
Wurzelvorhang, Grabentiefe 30 cm, Breite 40 cm, Bodengruppe 3b DIN 18915 (schwach bindig, kiesig), anfallenden Boden seitlich lagern, einlegen einer Juteabdeckung, Graben verfüllen mit Oberboden der Bodengruppe 2 DIN 18915 (nicht bindig).

Siehe Anlage1_Maßnahmennr. 1.3 V
Menge: 75,000 m

**02.0009 Planum Straße Abweichung +/-2cm EV2 45MPa**
STLB-Bau 2025-10 002
Planum herstellen, für Straßen, zulässige Abweichung von der Sollhöhe +/- 2 cm, Verformungsmodul mind. EV2 45 MPa.
Menge: 5700,000 m2

**02.0010 FSS Bk0,3 DPr1 0/45 D 31cm**
STLB-Bau 2025-10 080
Frostschutzschicht ZTV SoB-StB, Belastungsklasse RStO 12/24 Bk0,3, Verdichtungsgrad mind. DPr 1, aus Baustoffgemisch für Frostschutzschicht, natürliche Gesteinskörnung TL Gestein, Körnung 0/45, Schichtdicke 31 cm, Infiltrationsbeiwert ki größer gleich 1 x 10 hoch minus 5 m/s.
Menge: 5600,000 m2

**02.0011 Kontrollprüfung TSoB Verformungsmodul statischer Lastplattendruckversuch**
STLB-Bau 2025-10 080
Kontrollprüfung ZTV LW auf besondere Anordnung des AG, für Tragschicht ohne Bindemittel, Prüfung für Verformungsmodul, mit statischem Lastplattendruckversuch DIN 18134.
Menge: 10,000 St

**02.0012 Mulde räumen nachprofilieren B 1-1,5m OH**
STLB-Bau 2025-10 002
Mulde räumen und nachprofilieren, Muldenbreite über 1 bis 1,5 m, eine Bodengruppe, Bodengruppe 1 OH DIN 18196 (grob- bis gemischtkörniger Boden mit Beimengungen humoser Art), Räumgut und Boden auf dem Gelände planieren.
Menge: 2800,000 m

### Titel 03 Unterstützung Kampfmittelortung

*Hinweis: (Sicherheitstechnische Begleitung) Kampfmittelräumung*
(Sicherheitstechnische Begleitung) Kampfmittelräumung

Hinweise zur Ausführung

Der AG hat bereits eine Vorsondierung durchgeführt und im Ausbaubereich mehrere Anomalien festgestellt.
Diese Bereiche sollen vor Ausführung unter Aufsicht freigelegt werden.
Die folgenden Positionen sind für das Freilegen der Bereiche vorgesehen.

**03.0001 Baufachwerker**
Stundenlohnarbeiten durch Baufachwerker/-in,
der Verrechnungssatz für die jeweilige Arbeitskraft umfasst
sämtliche Aufwendungen wie Lohn- und Gehaltskosten, Lohn-
und Gehaltsnebenkosten, Zuschläge, lohngebundene und
lohnabhängige Kosten, sonstige Sozialkosten, Gemeinkosten,
Wagnis und Gewinn.
Menge: 10,000 h

**03.0002 Hydraulikbagger 2-5 to**
Hydraulikbagger, einschl. Baumschinenführer, einsetzen,
der Verrechnungssatz für das Gerät umfasst sämtliche
Aufwendungen für den Betrieb, Gemeinkosten, Wagnis und
Gewinn, Fahrwerk mit Bereifung, mit Tieflöffel, Masse im
Betriebszustand 2 bis 5 to
Menge: 10,000 h

### Titel 04 Asphaltarbeiten

**04.0001 Asphaltoberbau schneiden D 15-20cm**
STLB-Bau 2025-10 080
Asphaltoberbau schneiden, Dicke der Befestigung über 15 bis 20 cm, Ausführung mit Fugenschneidgerät, Entsorgung wird gesondert vergütet.
Menge: 40,000 m

**04.0002 Rückbau Bitumenh.Befestigung nicht schadstoffbelastet EBV 2023 20kN/m3 D 10 cm Geräteeinsatz mgl. Stoffe laden transp. LKW AN entsorgen bis 35km AVV170302 Vergüt.Entsorg. AN**
STLB-Bau 2025-10 084
Rückbau der bitumenhaltigen Befestigung, nicht schadstoffbelastet,
Abfall ist nicht gefährlich, Werte gemäß Ersatzbaustoffverordnung 2023 sind eingehalten, Wichte des Abbruchstoffes DIN EN 1991-1-1 20 kN/m3,
Abbruchdicke '10' cm,
Geräteeinsatz ist möglich, max. Gesamtgewicht der Geräte ohne Beschränkung, Ausführung staubarm TRGS 559,
aufgenommene Stoffe sammeln, auf LKW des AN laden, transportieren, entsorgen, zur Verwertungsanlage, Transportweg bis 35 km, Abfallschlüssel nach AVV (Abfallverzeichnis-Verordnung) 170302 Bitumengemische, Verwertungsklasse A, RuVA-StB 01, Fassung 2005,
Vergütung der Entsorgung übernimmt AN.
Menge: 50,000 m2

**04.0003 Anschluss Deckschicht D 4cm**
STLB-Bau 2025-10 080
Anschluss ZTV Fug-StB an Deckschicht, Dicke der Deckschicht 4 cm, anschmelzbares Fugenband, Breite mind. 10 mm, ankleben, Einzellänge bis 20 m.
Menge: 40,000 m

**04.0004 TS Asphalt Bk0,3 AC32TN Bindem. 50/70 D 10cm mit Fertiger**
STLB-Bau 2025-10 080
Asphalttragschicht ZTV Asphalt-StB, Belastungsklasse RStO 12/24 Bk0,3, Mischgutart AC 32 T N, natürliche Gesteinskörnung TL Gestein, Mitverwendung von Asphaltgranulat ist zulässig, Bindemittel Straßenbaubitumen 50/70 TL Bitumen-StB und DIN EN 12591, Schichtdicke 10 cm, Einbaudicke gemäß TPD-StB durch Messen an Bohrkernen, die Kosten für die Entnahme der Bohrkerne und das Schließen der Bohrlöcher werden nicht gesondert vergütet, Rand mit Neigung 1:1, abgerechnet wird die für diese Schicht geforderte Breite bis zur Mitte der Randausbildung, Einbau mit Fertiger.
Menge: 4300,000 m2

**04.0005 Unterlage reinigen**
Vorhandene Unterlage reinigen.
Anfallendes Material einer Verwertung nach
Wahl des AN zuführen.
Unterlage aus Asphaltbefestigung
in nicht zusammenhängenden Teilflächen
reinigen mit 'Kehrmaschine mit Hochdruckdüsen'
Menge: 4300,000 m2

**04.0006 Bitumenh.Bindem. aufsprühen 0,15-0,25kg/m2 C60BP4-S frisch TS Asphalt**
STLB-Bau 2025-10 080
Bitumenhaltiges Bindemittel aufsprühen, ZTV Asphalt-StB, 0,15 bis 0,25 kg/m2, polymermodifizierte Bitumenemulsion C60BP4-S TL BE-StB und DIN EN 13808, ganzflächig, auf frischen Asphalttragschichten, Arbeiten mit Gerät.
Menge: 4300,000 m2

**04.0007 Asphaltbetondeckschicht Bk0,3 AC8DN D 4cm Bindem. 70/100 mit Fertiger**
STLB-Bau 2025-10 080
Asphaltdeckschicht aus Asphaltbeton, ZTV Asphalt-StB, Belastungsklasse RStO 12/24 Bk0,3, Mischgutart AC 8 D N, natürliche Gesteinskörnung TL Gestein, Schichtdicke 4 cm, Bindemittel Straßenbaubitumen 70/100 TL Bitumen-StB und DIN EN 12591, Einbaudicke gemäß TPD-StB durch Messen an Bohrkernen, die Kosten für die Entnahme der Bohrkerne und das Schließen der Bohrlöcher werden nicht gesondert vergütet, Einbau mit Fertiger.
Menge: 4300,000 m2

**04.0008 Bankettdeckschicht Gemisch 0/8 D 15cm DPr0,98 EV2 80MPa**
STLB-Bau 2025-10 080
Bankettdeckschicht, aus Baustoffgemisch, natürliche Gesteinskörnung TL Gestein, Körnung 0/8, Einbaudicke 15 cm, Verdichtungsgrad mind. DPr 0,98, Verformungsmodul mind. EV2 80 MPa.
Menge: 1400,000 m2

**04.0009 Bankett untere Schicht Gemisch 0/16 D 15cm DPr0,97 EV2 45MPa**
STLB-Bau 2025-10 080
Untere Schicht für Bankett, aus Baustoffgemisch, natürliche Gesteinskörnung TL Gestein, Körnung 0/16, Einbaudicke 15 cm, Verdichtungsgrad mind. DPr 0,97, Verformungsmodul mind. EV2 45 MPa.
Menge: 1400,000 m2

**04.0011 Entnahme Bereitstellung Bohrkern alle Asphaltschichten Bohrkerne 1 St Durchm. 100-150mm T 14 cm**
STLB-Bau 2025-10 080
Entnahme und Bereitstellung Bohrkern, auf besondere Anordnung des AG, durch alle Asphaltschichten,
Bohrkerne '1' St, Durchmesser über 100 bis 150 mm,
Tiefe '14' cm, Verschließen der Bohrkernentnahmestelle wird gesondert vergütet.
Menge: 6,000 St

**04.0012 Entnahme Mischgutprobe Asphaltbeton 10l**
STLB-Bau 2025-10 080
Entnahme Mischgutprobe, auf besondere Anordnung des AG, im Asphaltbeton, Behältergröße 10 l.
Menge: 2,000 St

**04.0013 Entnahme Mischgutprobe Tragdeckschicht 10l**
STLB-Bau 2025-10 080
Entnahme Mischgutprobe, auf besondere Anordnung des AG, in Tragdeckschicht, Behältergröße 10 l.
Menge: 2,000 St

**04.0014 Bohrkernentnahmestelle verschließen Asphaltmischgut Körnung 2/5 Durchm. 100-150mm T 4 cm**
STLB-Bau 2025-10 080
Bohrkernentnahmestelle verschließen, mit Asphaltmischgut, Körnung 2/5, Durchmesser über 100 bis 150 mm,
Tiefe '4' cm.
Menge: 6,000 St

**04.0015 DSoB ländl. Weg Gemisch DoB 0/11 D 7cm**
STLB-Bau 2025-10 080
Deckschicht ohne Bindemittel FLL Fachbericht wassergebundene Wege, in ländlichen Wegen, aus Baustoffgemisch für Deckschichten ohne Bindemittel, natürliche Gesteinskörnung TL Gestein, Körnung 0/11, Schichtdicke 7 cm, zulässige Abweichung von der Sollhöhe 2 cm, Abweichung von der Ebenheit innerhalb einer 4 m langen Messstrecke bis 1,5 cm.
Menge: 500,000 m2

### Titel 05 Stundenlohnarbeiten

**05.0001 Spezialbaufacharbeiter**
Stundenlohnarbeiten durch Spezialfacharbeiter/-in,
der Verrechnungssatz für die jeweilige Arbeitskraft umfasst
sämtliche Aufwendungen wie Lohn- und Gehaltskosten, Lohn-
und Gehaltsnebenkosten, Zuschläge, lohngebundene und
lohnabhängige Kosten, sonstige Sozialkosten, Gemeinkosten,
Wagnis und Gewinn.
Menge: 30,000 h

**05.0002 Baufachwerker**
Stundenlohnarbeiten durch Baufachwerker/-in,
der Verrechnungssatz für die jeweilige Arbeitskraft umfasst
sämtliche Aufwendungen wie Lohn- und Gehaltskosten, Lohn-
und Gehaltsnebenkosten, Zuschläge, lohngebundene und
lohnabhängige Kosten, sonstige Sozialkosten, Gemeinkosten,
Wagnis und Gewinn.
Menge: 30,000 h

**05.0003 Hydraulikbagger 10-15 to**
Hydraulikbagger, einschl. Baumschinenführer, einsetzen,
der Verrechnungssatz für das Gerät umfasst sämtliche
Aufwendungen für den Betrieb, Gemeinkosten, Wagnis und
Gewinn, Fahrwerk mit Bereifung, mit Tieflöffel, Masse im
Betriebszustand 10 bis 15 to
Menge: 10,000 h

**05.0004 Hydraulikbagger 2-5 to**
Hydraulikbagger, einschl. Baumschinenführer, einsetzen,
der Verrechnungssatz für das Gerät umfasst sämtliche
Aufwendungen für den Betrieb, Gemeinkosten, Wagnis und
Gewinn, Fahrwerk mit Bereifung, mit Tieflöffel, Masse im
Betriebszustand 2 bis 5 to
Menge: 10,000 h

**05.0005 Radlader**
Radlader, einschl. Baumschinenführer, einsetzen,
der Verrechnungssatz für das Gerät umfasst sämtliche
Aufwendungen für den Betrieb, Gemeinkosten, Wagnis und
Gewinn, Motorleistung 18 bis 37 kW.
Menge: 10,000 h

**05.0006 Rüttelplatte ca. 600 kg**
Radlader, einschl. Bedienung, einsetzen,
der Verrechnungssatz für das Gerät umfasst sämtliche
Aufwendungen für den Betrieb, Gemeinkosten, Wagnis und
Gewinn.
Menge: 10,000 h

**05.0007 LKW-Kipper mit Allradantrieb ca. 12-20 t Nutzlast**
LKW, einschl. Fahrer, einsetzen,
der Verrechnungssatz für das Gerät umfasst sämtliche
Aufwendungen für den Betrieb, Gemeinkosten, Wagnis und
Gewinn, Nutzlast 12 bis 20 t.
Menge: 10,000 h

### Titel 06 Abfall, Entsorgung

*Hinweis: Hinweis Entsorgung von Ausbau / Bodenmaterial:*
Hinweis Beprobung Aushub:

Der Termin für die Probenahme der Haufwerke ist der örtlichen Bauleitung frühzeitig bekannt zu geben.

-----------------------------------------------
Die Einteilung der Belastungsklassen nach den
Analyseergebnissen erfolgt nach dem Eckpunktepapier.
-------------------------------------------------------

Die einzukalkulierenden Kosten für fachgerechte
Entsorgung bei sämtlichen diesbzgl. Positionen im LV
beinhalten die Bereitstellung von Transportbehältnisse,
Separierung nach KrW-/ AbfG, Zerkleinerungen, Aufnahme
der Haufwerke vom Lagerplatz, Transport zur
zugelassenen Annahmestelle sowie die anfallenden
Deponie- und Entsorgungskosten.

Folgendes ist im LV einzukalkulieren:
Die Durchführung und Steuerung der Entsorgungslogistik,
das Einholen und Erstellen aller erforderlicher
Behördengenehmigungen, der EVNs, erforderliche
Anmeldungen der Abfalldeklaration udgl. zur Ausführung
der vertraglichen Leistungen ist eigenverantworlich und
kostenneutral durch den AN zu erledigen und der ÖBL vor
Maßnahmen- und Entsorgungsbeginn in Kopie zu übergeben.

Sämtliche Entsorgungsleistungen sind mit Nachweis- und
Begleitscheinverfahren vollständig zu belegen. Die
Scheine müssen komplett ausgefüllt, datiert,
unterschrieben und mit der jeweiligen
Abfallschlüsselnummer versehen sein.

EVNs, Verwertungs- und Annahmebescheinigungen der
jeweiligen Anlagen und Entsorgungsbelege, Begleit- und
Wiegescheine aller anfallenden und hier insbesondere
der überwachungsbedürftigen Baustoffe sind ohne
gesonderte Vergütung zu führen. Während des
Bauvorhabens sind sie auf der Baustelle für die ÖBL
jederzeit einsehbar vorzuhalten bzw. zur
Rechnungsstellung beizulegen. Abschließend ist eine
vollständige Entsorgungsdokumentation als Nachweis für
die ordnungsgemäße Entsorgung zu erstellen.

Der angesetzte Umrechnungsfaktor für die Dichte =
1,8to/m3.

Angegebene PAK-Gehalte (Gehalte an polyzyklischen
aromatischen Kohlen- wasserstoffen) verstehen sich als
die Summe der 16 Einzelstoffe nach EPA.

Beurteilungsgrundlagen sind:
- Eckpunktepapier
- Bundesbodenschutzverordnung
- Anforderung an die Verwertung von Bauschutt in techn.
Bauwerken
- Einteilung von bituminösem Straßenaufbruch nach PAKbzw.
Pechgehalt

Bei organoleptischen Auffälligkeiten ist der
Bodengutachter vor Ort einzuschalten und eine seperate
Haufwerksbildung nach seinen Vorgaben vorzusehen,
abweichend vom Regelfall (200m3).

*Hinweis: Hinweis Verwertung/Entsorgung nicht gefährlicher Abfälle*
Bei den Arbeiten des AN anfallende nicht gefährliche Abfälle
wie z.B. Metall, Verpackungsmaterial und sonstige Abfälle
usw. gehen in das Eigentum des AN über und sind einer
Verwertung/Entsorgung nach Wahl des AN zuzuführen. Sie
sind getrennt nach Material zu sammeln und restlost nach den
Vorschriften des Amtes für Abfallwirtschaft zu verwerten bzw.
zu entsorgen. Die Verwertung/Entsorgung solcher Abfälle wird
nicht gesondert vergütet und ist in die Positionen des LV‘s mit
einzukalkulieren.

Nebenkosten für die Verwertung/Entsorgung von Abfällen aller
Art, wie z.B. Transport- und Kippkosten, Sortierkosten, Kosten
für die Gewichtsermittlung und das Erstellen des
Wiegescheines, Nachweis der Verwertung/Entsorgung und
Verwertungs- bzw. Entsorgungsgebühren sind in die
Einheitspreise einzurechnen (einschließlich evtl.
Verkaufserlöse).

**06.0001 An- und Abfahrt Probenahme**
An- und Abfahren des Probenehmers inklusive aller
notwendigen Geräte und Materialien.
Menge: 4,000 St

**06.0002 Beprobung von Haufwerken LAGA PN98**
Untersuchung zur Abfalldeklaration nach den Vorgaben
der LAGA PN 98 durch zertifizierten Probenehmer
Abrechnung pro Haufwerksbeprobung.
Einschließlich Dokumentation der Untersuchungsergebnisse.
Menge: 9,000 St

**06.0003 Untersuchung Abfalldeklaration - LVGBT**
Untersuchung zur Abfalldeklaration nach den Vorgaben
der LAGA PN 98, Untersuchung nach Leitfaden Verfüllung
Gruben, Brüche, Tagebauen, 2020, inklusive Sieben und
Probegefäße. Abrechnung je  Haufwerk.
Einschließlich Dokumentation der Untersuchungsergebnisse.
Menge: 9,000 St

**06.0004 Untersuchung Abfalldeklaration - DepV**
Untersuchung zur Abfalldeklaration nach den Vorgaben
der LAGA PN 98 nach DepV DK 0, Spalte 5.  ohne Nr. 2.06
und 3.18, inklusive Brechen und Probegefäße. Abrechnung
je  Haufwerk.
Einschließlich Dokumentation der Untersuchungsergebnisse.
Menge: 1,000 St

**06.0005 Ausbauasphalt Analytik PAK**
Untersuchung zur Abfalldeklaration des ausgebauten
bitumenhaltigen Aufbruches. Bestimmung PAK-Wert.
Abrechnung je durchgeführte Analytik.
Einschließlich Dokumentation der Untersuchungsergebnisse.
Menge: 1,000 St

*Hinweis: Hinweis Entsorgung*
Der AN ist verantwortlich für eine zeitnahe Entsorgung.

Der AN ist verantwortlich für eine zeitnahe Entsorgung.
Nach Erhalt der Prüfberichte und Probenahmeprotokolle
ist mit der Entsorgung der entsprechenden Materialien
innerhalb von 2 Arbeitstagen zu beginnen.

Zu Beginn der jeweiligen Entsorgungsmaßnahme für nicht
gefährliche Abfälle hat der AN die entsprechenden
Entsorgungswege in Anlehnung an das Nachweisverfahren
darzulegen und mit der ÖBL abzustimmen. In den
Einheitspreis zur Entsorgung von nicht gefährlichen
Abfällen ist die Erstellung der Entsorgungsnachweise,
die Durchführung des Übernahmeschein-Verfahrens sowie
das Laden, der Transport, das Wiegen und die
Entsorgung einzukalkulieren.

**06.0006 Entsorgung Oberboden, DK 0 Zuordnung gemäß DepV**
Entsorgung von zwischengelagertem Oberboden DK 0
gemäß DepV Anhang 3, Nr. 2 Zuordnungskriterien, in der
Gesamtfraktion.
Max. 6 Massen % TOC.

AVV 17 05 04

Die Abrechnung erfolgt anhand der Wiegescheine der
Annahme-stelle.

Die Entsorgungsgebühren werden vom AN übernommen.
Menge: 50,000 t

**06.0007 Entsorgung biologisch abbaubare Abfälle**
Siedlungsabfälle, Garten- und Parkabfälle,
nicht gefährlich.

AVV 20 02 01
Die Abrechnung erfolgt anhand der Wiegescheine der
Annahmestelle.

Die Entsorgungsgebühren werden vom AN übernommen.
Menge: 50,000 t

**06.0008 Entsorgung Boden, Z 0 (Zuordnungswert gemäß Leitfaden zu den Eckpunkten)**
Entsorgung von zwischengelagertem Boden = Z 0
Zuordnungswert gemäß Leitfaden zu den Eckpunkte in der
Fraktion < 2mm.

AVV 17 05 04
Die Abrechnung erfolgt anhand der Wiegescheine der
Annahmestelle.

Die Entsorgungsgebühren werden vom AN übernommen.
Menge: 1000,000 t

**06.0009 Entsorgung Boden, Z 1.1 (Zuordnungswert gemäß Leitfaden zu den Eckpunkten)**
Entsorgung von zwischengelagertem Boden = Z 1.1
Zuordnungswert gemäß Leitfaden zu den Eckpunkte in der
Fraktion < 2mm.

AVV 17 05 04
Die Abrechnung erfolgt anhand der Wiegescheine der
Annahmestelle.

Die Entsorgungsgebühren werden vom AN übernommen.
Menge: 1000,000 t

**06.0010 Entsorgung Boden, Z 1.1 mit Bauschuttanteil >5% und </= 15%**
Entsorgung von zwischengelagertem Boden = Z 1.1
Zuordnungswert gemäß Leitfaden zu den Eckpunkte in der
Gesamtfraktion.
Bauschuttanteil >5% und < 15%;

AVV 17 05 04
Die Abrechnung erfolgt anhand der Wiegescheine der
Annahmestelle.

Die Entsorgungsgebühren werden vom AN übernommen.
Menge: 500,000 t

**06.0011 Entsorgung Boden, Z 1.2 (Zuordnungswert gemäß Leitfaden zu den Eckpunkten)**
Entsorgung von zwischengelagertem Boden = Z 1.2
Zuordnungswert gemäß Leitfaden zu den Eckpunkte in der
Fraktion < 2mm.

AVV 17 05 04
Die Abrechnung erfolgt anhand der Wiegescheine der
Annahmestelle.

Die Entsorgungsgebühren werden vom AN übernommen.
Menge: 500,000 t

**06.0012 Entsorgung Boden, Z 1.2 mit Bauschuttanteil >5% und </= 15%**
Entsorgung von zwischengelagertem Boden = Z 1.2
Zuordnungswert gemäß Leitfaden zu den Eckpunkte in der
Gesamtfraktion.
Bauschuttanteil >5% und < 15%;

AVV 17 05 04
Die Abrechnung erfolgt anhand der Wiegescheine der
Annahmestelle.

Die Entsorgungsgebühren werden vom AN übernommen.
Menge: 250,000 t

**06.0013 Entsorgung Ausbauasphalt < / = 10 mg PAK (EPA)/kg**
Entsorgung - ohne Zwischengelagerung - von
Ausbauasphalt ohne Verunreinigungen: < 10 mg PAK (EPA)
/kg gemäß LfU-Merkblatt 3.4/1, Stand 03. Mai 2017.

AVV 17 03 02

Die Abrechnung erfolgt anhand der Wiegescheine der
Annahmestelle.
Menge: 18,000 t
